# Deckensanierung TA Duisenburger Straße
Angebotsaufforderung (GAEB DA XML 3.2, DA83)
Projekt: 2026.06.03
Währung: EUR
Bieterkommentare zugelassen: ja
Erstellt mit: ASBwin 24.0.0.0, Position 24.0.0.0, 14.09.2026

## LV Deckensanierung TA Duisenburger Straße
Datum: 14.09.2026

*Hinweis: Vorbemerkungen*
ÖFFENTLICHE AUSSCHREIBUNG DER
STADT LINGEN (EMS) - FB TIEFBAU -

Falls Sie an der Ausführung der Arbeiten interessiert sind, werden Sie um Abgabe eines ausführlichen Preisangebotes unter Benutzung dieses Angebotsvordruckes gebeten, das sorgfältig auszufüllen, rechtsverbindlich zu unterschreiben und bis zum genannten Termin einzureichen ist.
Nachträglich eingegangene Angebote können nicht mehr berücksichtigt werden.
Allgemeine Beschreibung:
Die Stadt Lingen (Ems) beabsichtigt die Asphaltdecke im Teilabschnitt der Duisenburger Straße ab dem Ortsschild bis  zur Aufplasterung im KP "Dollhofstraße" / "Am Kindergarten" neu herzustellen.
Der Bereich von der Produktion der Bäckerei bis zu der "Binnenstraße" ist stets aufrecht zu erhalten, dort wird mit LSA und halbseitiger Sperrung gebaut.

Bei dem nachfolgende Leistungsverzeichnis sind folgende Termine einzuhalten:
Baubeginn:  12 Werktage nach Beauftragung,
Bauende:  21. Dezember 2026,  in Absprachen mit dem FD Tiefbau
Schlussrechnung:  12 Werktage nach Fertigstellung
Bauzeitunterbrechung: keine, außer witterungsbedingt

Vom AN in die Gemeinkosten der Baustelle mit einzurechnenden Leistungen:
- Bauzeitenplan (ist sofort nach Auftragserteilung vorzulegen!)

- Bautagebuch / Tagesberichte

- Fachgerechte Aufmaße mit Eintragung der LV Pos.-Nr.
  (Eine Position pro Seite!)

- Erstprüfungen und Eignungsnachweise

- Lieferscheine für alle Schüttgüter bzw. Wiegekarten mit
  Aufstellung eines Soll/Ist Nachweises

- Bauanlaufbesprechung sowie fortlaufend wöchentliche  Baubesprechungen
- Baustellen Fotodokumentation, insbesondere für alle überbauten und im Baufeld unplanmäßig vorgefundenen Teile! (Täglich 2-3 aussagekräftige Fotos)

Verkehrsführung und -sicherung:
Der AN hat alle erforderlichen Absperr-, Sicherungs- und Umleitungsmaßnahmen auf Anweisung des zuständigen Ordnungsamtes eigenverantwortlich durchzuführen und während der gesamten Bauzeit zu erhalten und je nach Erfordernis umzusetzen und wieder aufzustellen. Die Kosten hierfür sind in die entsprechenden OZ einzurechnen.
Die Absperr-, Sicherungsmaßnahmen sind mit dem zuständigen Ordnungsamt abzustimmen und genehmigen zu lassen.
Die verkehrsrechtlichen Anordnung inkl. des dazugehörigen Verkehrszeichenplans ist vor Baubeginn der Bauleitung vorzulegen.

Anliegerinformation
Anlieger sind über Beeinträchtigungen des Bauablauf zu informieren. Entsprechende Schreiben, mit den Kontaktdaten des Vorarbeiters und Bauleiters, sind mind. 1 Woche vor Beginn der Baustelle vom AN zu verteilen.

Bestandteil meines Angebotes sind neben diesem Angebotsschreiben (einschließlich Anlagen) folgende Unterlagen:
- die VOB Teil A: „Allgemeine Vertragsbedingungen für  die Ausführung von Bauleistungen DIN  1961 -  aktuelle Fassung".
- die VOB Teil B: „Allgemeine Vertragsbedingungen für  die Ausführung von Bauleistungen DIN 1961 -  aktuelle Fassung ".
 - die VOB Teil C: „Allgemeine Technische  Vertragsbedingungen für Bauleistungen (ATV),  aktuelle Fassung "

HINWEIS
Der Unternehmer ist verpflichtet auf eventuelle technische Probleme bei den beschriebenen Ausführungen sowie Unstimmigkeiten in den Ausschreibungsunterlagen hinzuweisen!
Darüber hinaus hat er sich vor Beginn der Bauarbeiten über die örtlichen Gegebenheiten Kenntnis zu verschaffen. Mehrkosten, die dem Unternehmer nachweislich aus Unkenntnis entstehen, werden nicht vergütet. Der Unternehmer (AN) muss sich über die Lage von Ver- und Entsorgungsleitungen Kenntnis verschaffen.

………………………………………………….
Firmenstempel, Unterschrift

*Hinweis: Sicherstellung der Abfallentsorgung*
Die Einrichtung von Straßenbaustellen sollte im Vorfeld mit den Entsorgungsunternehmen abgestimmt werden.
Dadurch sollte dem Abfuhrunternehmen die Möglichkeit gegeben werden, die Tourenplanung auf die geänderten Bauabläufen abzustimmen.

Die Sicherstellung der Abfallentsorgung bedarf folgender Voraussetzungen:
- Entsorgungsunternehmen informieren, ggfls. einbinden -
  möglichst rd. vier Wochen vor Baubeginn
- Anlieger informieren
- Befahrbarkeit der Straße berücksichtigen
- Gesamtgewicht des Entsorgungsfahrzeuges bis zu
  26 t; Bodenfreiheit 0,2 m
- Mindestdurchfahrtshöhe/ Lichtraumprofil 4,00 m
- Wendeanlage: Mindestdurchmesser 18 m;
  Rückwärtsfahren vermeiden
- Sofern Behältersammelnplätze eingerichtet werden müssen:
  Wenn möglich, sollten die Abfallbehälter von Mitarbeitern
  der Baufirmen an den Abfuhrtagen aus der Baustelle geholt
  und wieder zurückgebracht werden.
Diese Tätigkeiten sind besondere Leistungen, die über den Titel Stundenlohnarbeiten vergütet werden.

Abfuhrtermine entnehmen Sie bitte dem Abfuhrkalender:
www.awb-emsland.de/service/abfuhrkalender/

Zuständige Ensorgungsunternehmen
Informationen über die Einrichtung von Straßenbaustellen senden Sie bitte inclusive Kartenmaterial zur Information bzw. Abstimmung an folgende Ansprechpartner:

Entsorgung der Restmüll- und Biotonnen, emslandweit
Entsorgung der Papiertonnen Emsland Süd
PreZero Service Emsland GmbH & Co. KG, Spelle
Herr Peter Werthmann, Tel. 0 59 07/9 49 99 14,
Fax 0 54 01/8 00 64 04, pwerthmann@prezero.com

Entsorung der Papiertonnen, Emsland Nord und Mitte
Theo Augustin Städtereinigung GmbH & Co. KG, Meppen
Herr Niels Töller, Tel. 0 59 31/98 76 39,
niels.toeller@augustin-entsorung.de

Entsorgung der gelben Wertstoffsäcke, emslandweit
Remondis Kiel GmbH, Hamburg
Herr Benjamin Klindt, Tel. 0 40 / 414 34 515,
benjamin.klindt@remondis.de

Abschließend nachrichtliche Informationen
Abfallwirtschaftsbetrieb Landkreis Emsland, Meppen
Frau Heike Schone-Hagel, Tel. 0 59 31/44 26 23;
info@awb-emsland.de; heike.schone-hagel@awb-emsland.de

### Titel 01 Baustelleneinrichtung / Verkehrssicherung

*Hinweis: Vorbereitende Arbeiten*
Zwischenlagerflächen für alle ausgebauten
und wieder einzubauenden Materialien
sind vom AN bereit zu stellen und während
der gesamten vertraglichen Bauzeit vorzuhalten.

**01.10 Baustelle einrichten**
*** Pauschalposition
Geräte, Werkzeuge und sonstige Betriebsmittel, die zur vertragsgemäßen Durchführung der Bauleistungen erforderlich sind, auf die Baustelle bringen, bereitstellen und soweit der Geräteeinsatz nicht gesondert berechnet wird betriebsfertig aufstellen einschl. der dafür notwendigen Arbeiten. Die erforderlichen festen Anlagen herstellen. Baubüros, Unterkünfte, Werkstätten, Lagerschuppen und dgl., soweit erforderlich, antransportieren, aufbauen und einrichten. Strom-, Wasser-, Fernsprechanschluss sowie Entsorgungseinrichtungen und dgl. für die Baustelle, soweit erforderlich, herstellen. Bei Bedarf Zufahrtswege zur Baustelle sowie Lagerplätze, sonstige Platzbefestigungen und Wege im Baustellenbereich anlegen. Oberbodenarbeiten einschl. Beseitigen von Aufwuchs für die Baustelleneinrichtung, soweit erforderlich, ausführen. Flächen beschaffen, sofern die vom AG zur Verfügung gestellten nicht ausreichen. Kosten für Vorhalten, Unterhalten und Betreiben der Geräte, Anlagen und Einrichtungen einschl. Mieten, Pacht, Gebühren einschl. ggf. erforderlicher Nachtarbeit und dgl. werden nicht mit dieser Pauschale, sondern mit den Einheitspreisen der betreffenden Teilleistungen vergütet.
Soweit nicht für bestimmte Leistungen (z.B. Bedarfs- leistungen) für das Einrichten der Baustelle gesonderte Positionen im Leistungsverzeichnis enthalten sind, gilt die Pauschale für alle Leistungen sämtlicher Abschnitte des Leistungsverzeichnisses.
Menge: 1,000 Psch

**01.20 Baustelleneinrichtung vorhalten**
*** Pauschalposition
Vorhalten der Baustelleneinrichtung für sämtliche in
der Leistungsbeschreibung aufgeführten Leistungen.
Diese Leistung umfasst das Vorhalten und Unterhalten
der zuvor beschriebenen Baustelleneinrichtung.
Menge: 1,000 Psch

**01.30 Baustelle räumen**
*** Pauschalposition
Baustelle von allen Geräten, Anlagen, Einrichtungen und dgl. räumen einschl. ggf. erforderlicher Nachtarbeit. Benutzte Flächen und Wege entsprechend dem ursprünglichen Zustand unter Wahrung der landschaftspflegerischen Belange ordnungsgemäß herrichten. Verunreinigungen beseitigen. Soweit nicht für bestimmte Leistungen (z .B. Bedarfsleistungen) für das Raeumen der Baustelle gesonderte Positionen im Leistungsverzeichnis enthalten sind, gilt die Pauschale für alle Leistungen sämtlicher Abschnitte des Leistungsverzeichnisses.
Menge: 1,000 Psch

**01.40 Verkehrssicherung durchführen**
*** Pauschalposition
Verkehrssicherung an Arbeitsstellen von längerer Dauer aufstellen, beseitigen, vorhalten, warten und betreiben. Einsatzzeit nach Unterlagen des AG einschl. ggf. erforderlicher Nachtarbeit. Vorübergehende Sicherungsmaßnahmen durchführen. Vorübergehende Markierung, transportable Lichtsignalanlage, bauliches Leitelement und transportable Schutzeinrichtung werden gesondert vergütet. 70 v.H. der Pauschale werden nach betriebsfertigem Aufstellen, der Rest nach Beseitigen vergütet.
Verkehrssicherung an Arbeitsstelle und Umleitungsstrecke.
Nach RSA und StVO.
Ausführung nach vom AN vorgelegten Verkehrszeichenplan.
Freigabe durch den AG.
Vorhandene Verkehrsschilder nach Unterlagen des AG außer Kraft und wieder in Kraft setzen. Verkehrssicherung nach Disposition des AN umsetzen.
Lieferung und Unterhaltung der Beleuchtung für die Dauer der gesamten Bauzeit, einschließlich Einreichen der Beschilderungspläne bzw. Ausnahmeanträge bei der zuständigen Verkehrsbehörde.
Kontrolle gem. ZTV-SA für die gesamte Arbeitsstellensicherung wird nicht gesondert vergütet.
Die Kosten / Gebühren werden vom AN übernommen.
Menge: 1,000 Psch

**01.50 Absperrgerät oder Warneinrichtung aufstellen**
Absperrgerät oder Warneinrichtung aufstellen, umsetzen und beseitigen, für die Bauzeit vorhalten, warten und betreiben.
Vorübergehende Sicherungsmaßnahmen durchführen. 70 v.H. des Preises werden nach Aufstellen, der Rest nach Beseitigen vergütet.
Leitbake Größe 1000x250 mm beidseitig.
Mit retroreflektierender Folie der Bauart Typ 2.
Energieversorgung nach Wahl des AN.
Menge: 15,000 Stk

**01.60 Verkehrssignalanlage 2-Phasen**
Transportable 2-Phasen Lichtsignalanlage für die Sicherung während der Bauarbeiten einrichten. Anfuhr, Aufbau, Betrieb und Abfuhr sind in diese Tagespauschale mit einzurechnen.
Die Ampelanlage ist so einzustellen, umzustellen und zu
steuern, dass ein zügiger und gleichmäßiger Verkehrsfluss
gewährleistet ist.
Menge: 3,000 Tage

**01.70 Halbseitige Sperrung während Asphaltarbeiten**
Zulage für die halbseitige Sperrung für den Zeitraum der  Fräs- und Asphaltierungsarbeiten an der Duisenburger Str. in einem Teilabschnitten auf eine Gesamtlänge von ca. 100m.
Menge: 1,000 Stk

### Titel 02 Deckenerneuerung

**02.10 Asphaltdeckschicht fräsen, Frästiefe bis 4 cm**
*** Bedarfsposition mit GB
Asphaltdeckschicht fräsen, Fräsgut in Eigentum des AN übernehmen und von der Baustelle entfernen. Material der Verwertung nach Wahl des AN zuführen.
Anschlusskanten an vorhandene Fahrbahn geradlinig auf Frästiefe herstellen.
Fläche = Fahrbahn, Einzelfächen und Anschlussbereiche. Frästiefe bis 4cm.
Unebenheiten der gefrästen Fläche höchstens 6 mm innerhalb einer 4 m langen Messstrecke in Längs- und Querrichtung.
Menge: 1700,000 m2

**02.20 Bituminöse Befestigung schneiden**
Bituminöse Befestigung mit geeignetem Gerät trennen. Anfallendes Material in Eigentum des AN übernehmen und von der Baustelle entfernen.
Deckschicht und bituminöse Unterlage senkrecht und geradlinig schneiden.
Schnittiefe: bis 10 cm.
Menge: 50,000 m

**02.30 Pechhaltige Befestigung lösen und aufnehmen, d=4 cm**
Pechhaltige Befestigung lösen und aufnehmen.
Beschaffenheit nach Unterlage des AG.
Dicke über 2 bis 5cm
Befestigung = Teerbeton, AVV 170301
Fläche = Fahrbahn
Lösen durch Fräsen.

Entsorgen wird gesondert vergütet.
Menge: 1700,000 m2

**02.35 Gefährlichen Abfall aus Abbruch entsorgen**
Gefährlichen Abfall aus Abbruch laden, fördern und entsorgen.
Art der Belastung nach Unterlage des AG.

Abgerechnet wir nach Wiegescheinen.
Abfallschlüsselnummer 170301,
(kohlenteerhaltige Bitimengemische)

Gebühren der Entsorgungsnachweise, Begleit- bzw. Übergabescheine sind einzurechnen
Menge: 170,000 to

**02.40 Unterlage reinigen**
Unterlage reinigen. Anfallendes Kehrgut der Verwertung
nach Wahl des AN zuführen.
Unterlage = gefräste Asphaltschicht.
Selbstaufnehmende Kehrmaschine.
Menge: 1700,000 m2

**02.50 Naht in Asphaltdeckschicht herstellen**
Naht in Asphaltdeckschicht herstellen.
Längs- und Quernaht
Herstellung der Nahtflanke durch Kantenandrückrolle.
Heiß aufzubringendes polymermodifiziertes Bitumen auf die Nahtflanke auftragen oder anspritzen,
Menge 50g/m je cm Schichtdicke.
Dicke der Schicht bis 4 cm.
Menge: 100,000 m

**02.60 Fugen mit Dichtungsband herstellen**
Fugen in der Dicke der bituminösen Deckschicht mit
schmelzbarem Bitumen-Dichtungsband herstellen. Vor dem Einbau der Deckschicht vorhandene Wandung säubern, soweit erforderlich trocken und mit bituminösem Voranstrich versehen. Nach dem Trocknen des Voranstriches Fugenband an der verklebenden Seite leicht anschmelzen und an die Wandung gleichmäßig anpressen.
In Anschlußbereichen, Zufahrten, Einfahrten
Dicke der Schicht bis 4,5 cm
Menge: 15,000 m

**02.70 Bitumenemulsion aufsprühen**
Bitumenemulsion zur Herstellung des Schichtenverbundes aufsprühen. Verschmutzte Unterlage vorher reinigen. Kehrgut in Eigentum des AN übernehmen und von der Baustelle entfernen.
Unterlage = Asphaltbefestigung, gefräst
Bindemittel = C40BF5-S
Bindemittelmenge = 300 g/m².
Menge: 1700,000 m2

**02.80 Asphaltdeckschicht aus AC 11 DS herstellen**
Asphaltdeckschicht aus AC 11 DS herstellen. Einbau in Fahrbahngeraden, Einzelfächen und Anschlussbereichen.
Einbaudicke = 4 cm.
Mindesteinbaugewicht = 100 kg/m².
Bindemittel = 25/55-55.

Abrechnung nach eingebauter Fläche und Soll/Ist-Nachweis.
Menge: 1700,000 m2

**02.90 Abstumpfungsmaßnahme durchführen**
Abstumpfungsmaßnahme zur Erhöhung der Anfangsgriffigkeit durch gleichmäßiges Aufbringen und Einwalzen von Abstreukörnung durchführen. Nicht gebundene Abstreukörnung aufnehmen und der Verwertung nach Wahl des AN zuführen.
Abstreukörnung = Lieferkörnung 1/3.
Abstreumenge = 1,0 kg/m².
Maschinell aufstreuen.
Menge: 1700,000 m2

**02.100 Einbauteile anpassen in Asphalt (Hydranten-, Schieberkappen und dgl.)**
Einbauteile (Hydranten-, Schieberkappen und dgl.) freilegen und auf neue Höhe setzen. Freigelegten Bereich verfüllen. Aufbruchmaterial in Eigentum des AN übernehmen und von der Baustelle entfernen. Einbauteil in Asphaltbefestigung anpassen 4 bis 10 cm.
Menge: 2,000 Stk

**02.110 Schachtabdeckung anpassen in Asphalt**
Schachtabdeckung für Kontrollschächte freilegen und nach Bauablauf Zug um Zug auf neue planmäßige Höhe setzen. Aufbrucharbeiten zum Freilegen der Schachtabdeckung ausführen in Fläche aus Asphalt, höher setzen 4 bis 10 cm.

Fuge mit Mörtel MG III nach DIN 1053 füllen. Füllung glattstreichen. Einschl. Zuarbeiten und schneiden.
Menge: 3,000 Stk

### Titel 03 Fahrbahnmarkierung

**03.10 Quermarkierung Typ II -Pfeilmarkierung, geradeaus-**
Quermarkierung Typ II aus Heißplastik herstellen. Abgerechnet wir der markierte Strich
Markierung = Pfeilmarkierung geradeaus (Zeichen 297).
Mit Vormarkierung
Verkehrsklasse mindestens P 4
Markierung auf Asphaltdeckschicht
Menge: 2,000 Stk

**03.20 Quermarkierung Typ II herstellen-Pfeilmarkierung, links/rechts-**
Quermarkierung Typ II aus Heißplastik herstellen. Abgerechnet wir der markierte Strich
Markierung = Pfeilmarkierung, Links-/Rechts (Zeichen 297).
Mit Vormarkierung
Verkehrsklasse mindestens P 4
Markierung auf Asphaltdeckschicht
Menge: 2,000 Stk

**03.30 Längsmarkierung, durchgehend, Schmalstrich**
Längsmarkierung Typ II als Schmalstrich b = 0,12m, durchgehend, aus Heißplastik herstellen.
Abgerechnet wird der markierte Strich
Menge: 10,000 m

### Titel 04 Stundenlohnarbeiten

*Hinweis: Vorbemerkungen*
Die nachfolgenden Positionen kommen nur auf Anordnung durch den Auftraggeber (AG) zur Ausführung.

Für Stundenlohnarbeiten durch Arbeitskräfte wird ein Ver- rechnungssatz angeboten, die sämtliche Aufwendungen enthält, insbesondere den tatsächlichen Lohn einschließlich vermögenswirksamer Leistungen mit den Zuschlägen für Gemeinkosten (Sozialbeiträge, Winterbauumlage usw.) sowie Lohn- und Gehaltsnebenkosten und Zuschläge für Überstunden, die Gemeinkosten sowie Wagnis und Gewinn.  Zuschläge für Nacht-, Sonntags- und Feiertagsarbeit sind nicht eingerechnet.

Für Stundenlohnarbeiten durch Baugeräte wird ein Verrechnungssatz angeboten, der sämtliche Aufwendungen für den Einsatz enthält. Hierzu zählen Gerätevorhalte- und Betriebsstoffkosten sowie sämtliche Zuschläge einschließlich der Kosten für das Bedienungspersonal sowie sämtliche Aufwendungen wie z.B. Reparatur-, Wartungs-, Treib- und Schmierstoffe, Kapitaldienst-, Versicherungs- und Gemein- kosten sowie Wagnis und Gewinn.

Der Verrechnungssatz gilt für das zum Zeitpunkt des Abrufeinsatzbereit auf der Baustelle befindliche Baugerät. Abgerechnet wird nach tatsächlich geleisteten Arbeitsstunden. An- und Abfahrtszeiten werden nicht gesondert vergütet.

Für Stundenlohnarbeiten durch Lastkraftwagen wird ein Verrechnungssatz angeboten, der sämtliche Aufwendungen für den Einsatz enthält. Hierzu zählen insbesondere Gerätevorhalte- und Betriebsstoffkosten sowie sämtliche Zuschläge einschließlich der Kosten für den Fahrer. Des Weiteren sämtliche Aufwendungen wie z.B. Reparatur-, Wartungs-, Treib- und Schmierstoffe, Kapitaldienst-, Versicherungs- und Gemein- kosten sowie Wagnis und Gewinn.

Der Verrechnungssatz gilt für das zum Zeitpunkt des Abrufes einsatzbereit auf der Baustelle befindliche Fahrzeug. Vergütet werden die tatsächlich geleisteten Arbeitsstunden nach der tatsächlichen Nutzlast des jeweiligen LKW (ohne Erhöhung der Nutzlaststufe für Sonderfahrzeuge). An- und Abfahrtszeiten werden nicht gesondert vergütet.

Der Auftragnehmer hat über alle Stundenlohnarbeiten,  Stundenlohnzettel in 2 facher Ausfertigung, unmittelbar nach Ausführung der Arbeiten, einzureichen. Diese müssen außer den Angaben nach VOB/B § 15 Nr. 3 nachfolgende Angaben enthalten:

Das Datum, die Bezeichnung der Baustelle, die genaue Bezeichnung des Ausführungsortes innerhalb der Baustelle, die Art der Leistung,  die Namen der Arbeitskräfte und deren Berufs-, Lohn- oder  Gehaltsgruppe, die geleisteten Arbeitsstunden je Arbeitskraft bzw. Baugerät.

Die Originale der Stundenlohnzettel behält der Auftraggeber, die bescheinigten Durchschriften erhält der Auftragnehmer.

**04.10 Stundenlohnarbeiten - Schachtmeister**
Verrechnungssatz durch Arbeitskraft für Stundenlohnarbeiten auf Anordnung des AG ausführen. Leistungsumfang wie unter "Hinweis Stundenlohnarbeiten" beschrieben.

Arbeitskraft:
Schachtmeister, Poliere, o.dgl., Berufsgruppe I-II.
Menge: 5,000 Std.

**04.20 Stundenlohnarbeiten - Baufacharbeiter**
Verrechnungssatz durch Arbeitskraft für Stundenlohnarbeiten auf Anordnung des AG ausführen. Leistungsumfang wie unter "Hinweis Stundenlohnarbeiten" beschrieben.

Arbeitskraft:
Baufacharbeiter oder Monteur, Berufsgruppe III-V.
Menge: 5,000 Std

**04.30 Stundenlohnarbeiten - Bauwerker**
Verrechnungssatz durch Arbeitskraft für Stundenlohnarbeiten auf Anordnung des AG ausführen. Leistungsumfang wie unter "Hinweis Stundenlohnarbeiten" beschrieben.

Arbeitskraft:
Bauwerker, Tiefbauhelfer, o.dgl., Berufsgruppe VI-VII.
Menge: 5,000 Std.

**04.40 Stundenlohnarbeiten - Frontlader**
Verrechnungssatz durch Baugeräte für Stundenlohnarbeiten auf Anordnung des AG ausführen. Leistungsumfang wie unter "Hinweis Stundenlohnarbeiten" beschrieben.

Baugerät:
Frontlader luftbereift über 45,00 bis 75,00 kW.
Menge: 5,000 Std.

**04.50 Stundenlohnarbeiten - Bagger**
Verrechnungssatz durch Baugeräte für Stundenlohnarbeiten auf Anordnung des AG ausführen. Leistungsumfang wie unter "Hinweis Stundenlohnarbeiten" beschrieben.

Baugerät:
Bagger 0,4 - 1,0 m³.
Menge: 5,000 Std.

**04.60 Stundenlohnarbeiten - Mini Bagger**
Verrechnungssatz durch Baugeräte für Stundenlohnarbeiten auf Anordnung des AG ausführen. Leistungsumfang wie unter "Hinweis Stundenlohnarbeiten" beschrieben.

Baugerät:
Minibagger.
Menge: 5,000 Std.
Kostengruppen nach DIN 276-1 1993: 559

**04.70 Stundenlohnarbeiten - LKW-Kipper**
Verrechnungssatz durch Lastkraftwagen für Stundenlohnarbeiten auf Anordnung des AG ausführen. Leistungsumfang wie unter "Hinweis Stundenlohnarbeiten" beschrieben.

Baugerät:
LKW - Kipper, ca. 12,00 to Nutzlast.
Menge: 5,000 Std.

**04.80 Stundenlohnarbeiten - Flächenrüttler**
Verrechnungssatz durch Flächenrüttler (Rüttelplatte) für Stundenlohnarbeiten auf Anordnung des AG ausführen. Leistungsumfang wie unter "Hinweis Stundenlohnarbeiten" beschrieben.

Baugerät:
Flächenverdichter über 0,75 bis 1,3 to.
Menge: 5,000 Std.
